# Dachdeckerarbeiten
Angebotsaufforderung (GAEB 90, DA83)
Währung: EUR

## Zusätzlicher Text
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit  ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Dach
Datum: 02.04.26

### Titel 01 Dachdeckerarbeiten

#### Untertitel 01.01 Abbruch Dachdeckung

**01.01.0010 Dachabdichtung und Dämmung abtragen u. entsorgen**
Vorhandene bituminöse Dachabdichtung, bis zu 3 Lagen,
und Dämmung
bis auf die Rohdecke abtragen und vom Dach

transportieren.

Abrissmaterial wird Eigentum des AN und ist fachgerecht
zu entsorgen.
Menge: 63,000 m2

**01.01.0020 Rückbau und Entsorgung der Dachanschlüsse/ Übergänge und Attikableche**
inkl. Dämmung.
Rückbau aller Übergänge und Dachanschlüsse und
Abschlüsse.

Entsorgung und Abtransport.
Der Schutt wird Eigentum des AN und ist fachgerecht zu
entsorgen.
Menge: 34,000 m

**01.01.0030 Rückbau und Entsorgung Dachrinnen und Fallrohr**
Rückbau der vorhandenen Dachrinnen und Fallrohre.
Inkl. aller Befestigungsmaterialien.
Entsorgung und Abtransport.
Der Schutt wird Eigentum des AN und ist fachgerecht zu
entsorgen.
Menge: 15,000 m

#### Untertitel 01.02 Vorbereitende Arbeiten

**01.02.0010 Untergrund trocknen**
Trocknen des Untergrundes, Ausführung auf Anordnung
des AG, waagerecht, Untergrund Beton, auf Decken.
Menge: 63,000 m2

**01.02.0020 Untergrund reinigen Beton loser Verunreinigung**
Reinigen des Untergrundes aus Beton von grober
Verschmutzung, von losen Verunreinigungen, zur
Verbesserung der Haftung,
Ausführung auf Anordnung des AG,
Untergrund waagerecht, zu bearbeiten sind über 10 bis
20 % der Gesamtfläche, abgerechnet wird die
Gesamtfläche.
Menge: 63,000 m2

**01.02.0030 Untergrund reinigen Beton festhaftende Verunreinigung**
Reinigen des Untergrundes aus Beton von grober
Verschmutzung, von festhaftenden Verunreinigungen, zur
Verbesserung der Haftung,
Ausführung auf Anordnung des AG,
Untergrund waagerecht, zu bearbeiten sind über 10 bis
20 % der Gesamtfläche, abgerechnet wird die
Gesamtfläche.
Menge: 63,000 m2

#### Untertitel 01.03 Flachdach

**01.03.0010 Voranstrich Flachdach Bitumenemulsion**
Voranstrich für Flachdach,
aus Bitumenemulsion nach DIN18195,
auf Untergrund aus Beton
Menge: 63,000 m2

**01.03.0020 Dampfsperre und Notabdichtung feinbestreut**
Dampfsperre und Notabdichtung feinbestreut

Kaltselbstklebende-Elastomerbitumen-
Dampfsperrbahn, nach DIN EN 13 970,
oberseitig feinbestreut, unterseitig
Kaltselbstklebemasse mit hohem
Diffusionswiderstand und großer
Durchtrittfestigkeit,

- Dicke ca. 4 mm
- Trägereinlage: Aluminium-Polyester-
Kombination mit Gittergelege 200 g/m²
- Maximale Zugkraft nach DIN 12311-1:
l >= 1000 N/50 mm, q >= 1000 N/50 mm
- Dehnung nach DIN 12311-1: l + q >= 2 %
- Wasserdampfdurchlässigkeit nach DIN EN 1931: >= 1500
m
- Kaltbiegeverhalten nach DIN EN 1109:
<= -25 °C
- Wärmestandfestigkeit nach DIN EN 1110: >= +70 °C
liefern, gem. Herstellervorgaben auf den
Untergrund fachgerecht verlegen.
Längsnaht und Kopfstoßbereich min. 8 cm
und mit Brenner und Andrückrolle fachgerecht verschweißen. Ein 45°- Eckschnitt
ist an der unteren Lage im Bereich des
T-Stoßes auszuführen.
Stöße versetzt anordnen. Die Bahn übernimmt die Funktion: "Kurzfristige, behelfsmäßige Notabdichtung". Bei großen
lichten Abständen benachbarter Obergurte
der Stahltrapezbleche ist die Bahn im
Kopfstoß mit geeignetem Flachblech zu
unterlegen. Im Bereich von An- und Ab-
schlüssen sowie Dachdurchdringungen ist
die Bahn luftdicht anzuschließen. Stöße
versetzt anordnen.

Ausführung Fachdach
Menge: 63,000 m2

**01.03.0030 Bitum. Dampfsperre an Anschluss anschließen**
Bituminöse Dampfsperre bis Oberkante Wärmedämmung
führen und fachgerecht an die Unterkonstruktion
anschließen.
Anschlusshöhe: ca. 20 cm
Menge: 16,000 m

**01.03.0040 Gefälledämmung PU/PIR 035 DAA dm**
Gefälledämmung aus expandierten

Polyurethan - Hartschaumplatten nach DIN EN 13163 und
DIN
4108-10 liefern und dicht gestoßen im Verband lose
verlegen. Bei Verwendung von Platten ohne Stufenfalz
ist doppellagig zu verlegen! Die Dämmplatten, die
nicht durch die mechanische Befestigung der
Dachabdichtung erfasst werden, sind für sich getrennt
nach Herstellerangaben mechanisch zu befestigen oder
aufzukleben.

Wärmedämmung:  PU/PIR  035 DAA dm

Dicke:  im Mittel ca. 100 mm

Brandverhalten:  Euroklasse E nach DIN EN 13501-1
Baustoffklasse:  B2 (DIN 4102)
Wärmeleitfähigkeit: 0,023 W/(mK)
Anwendungstyp:  DAA dm
Druckspannung:  mind. 100 kPa
Gefälle:  2%
Menge: 63,000 m2

**01.03.0050 Brandschutzlage**
Brandschutzlage
liefern, mit 10 cm Überdeckung lose auf
der Wärmedämmung verlegen und in der Überdeckung im
Abstand von maximal 1,00 m mit trittsicheren
Befestigern mechanisch befestigen.

Brandschutzlage:  Glasvlies 120 g/m
Baustoffklasse:  A2
Menge: 63,000 m2

**01.03.0060 Abdichtung Flachdach/Trennlage und Notabd.**
1. Abdichtungslage/Trennlage und Notabd.
patentierte, Elastomerbitumen-Kalt-
selbstklebebahn, nach DIN EN 13707,
oberseitig foliiert, mit verschweißbarer
Längsnaht und unterseitig segmentierter
abziehbarer Silikonfolie,

- Anwendungskurzzeichen DIN V 20000-201:
DU/E1 PYE KTG KSP 3
DIN V 20000-202: PYE KTG KSP 3
- Dicke: ca. 3 mm,
- Trägereinlage: Glasgittergelege
- Maximale Zugkraft nach DIN 12311-1:
l + q: >= 1000 N/50 mm
- Dehnung nach DIN 12311-1: l + q: >=2 %
- Kaltbiegeverhalten nach DIN EN 1109:
oben <= - 25°C unten <= -30 °C
- Wärmestandfestigkeit nach DIN EN 1110:
>= +100 °C
liefern und gem. Herstellervorgaben auf
den vorh. Untergrund fachgerecht verlegen. und nach DIN EN 1991 verdeckt
mechanisch befestigen. Längsnaht- und
Kopfstoßbereich min. 10 - 12 cm mit
Brenner und Andrückrolle fachgerecht
verschweißen.
Stöße versetzt anordnen.
Hinweis:
Ein 45°-Eckschnitt ist an der unteren
Lage im Bereich des T-Stoßes auszuführen.
Stöße versetzt anordnen. Die Bahn übernimmt die Funktion: "Kurzfristige, behelfsmäßige Notabdichtung"

Die Arbeiten beinhalten alle notwendigen Arbeiten an
Durchstosspunkten, Maueranschlüssen, Klemmleisten,
Befestigungen
Menge: 63,000 m2

**01.03.0070 Abdichtung Flachdach/Oberlage wurzelfest**
Oberlage wurzelfest
Top-Polymerbitumen-Schweißbahn, nach
DIN EN 13707, oberseitig beschiefert,

- Anwendungskurzzeichen DIN V 20000-201:
DO / E1 PYE KTP 300 S5
DIN V 20000-202: BA PYE KTP 300 S5
- Dicke ca. 5,2 mm
- Trägereinlage: Polyesterverbundträger
- Maximale Zugkraft nach DIN 12311-1:
l + q : 1450 N/50 mm
- Dehnung nach DIN 12311-1: l + q: 30 %
- Kaltbiegeverhalten nach DIN EN 1109:
oben <= -25 °C, unten <= -40 °C
- Wärmestandfestigkeit nach DIN EN 1110:
oben >= +150 °C, unten >= +120 °C
- Dauerkaltbiegeverhalten der Deckmasse
> 500 000 Biegewechsel
- Maßhaltigkeit nach DIN EN 1107: < 0,1%
- Kaltebiegeverhalten nach 10 Jahren
ca. -25 °C nach UEAtc-Prüfung
- wurzelresistent nach FLL-Richtlinien,
- EN gekennzeichnet zur Erfüllung der
Brandeinstufung B (ROOF t1, t3) in
Anlehnung an DIN EN V 1187, im
System geprüft,
liefern, gem. Herstellervorgaben auf den
Untergrund fachgerecht verschweißen.
Längsnaht und Kopfstoßbereich, min. 8 cm
fachgerecht verschweißen.
Stöße versetzt anordnen.

Die Arbeiten beinhalten alle notwendigen Arbeiten an
Durchstosspunkten, Maueranschlüssen, Klemmleisten,
Befestigungen
Menge: 63,000 m2

**01.03.0080 Befestigung im Liniensystem**
Mechanische Befestigung der Dachabdichtung mit
systemzugehörigen Befestigungsprofilen und Befestigern
Befestiger liefern und nach Herstellervorschrift
montieren.
Leistung einschl. Befestigungsplan des
Systemherstellers.
Unterkonstruktion:  Stahlbeton
Menge: 25,000 m

**01.03.0090 Kies**
Aufbringen von Kies zwischen den Aluprofilen.
Stärke der Kiesschicht ca 5 cm
Fläche ca. 8,2m x 1,25m
Menge: 11,000 m2

**01.03.0100 Bautenschutzmatte**
Bautenschutzmatte, stumpf gestoßen, lose verlegen.
Material: Katuschuk
Unterlage: Dachabdichtung
Menge: 8,000 m2

#### Untertitel 01.04 Klempnerarbeiten

**01.04.0010 L-Profil im Bereich der Brandwand**
L-Profil im Bereich der Brandwand auf der Abdichtung
verkleben.
Material Aluminium gelocht.
L Profil ca 60 x 60 mm
Die Arbeiten beinhalten die Lieferung, konfektionieren
und
Montage inkl. Befestigungsmaterial
Menge: 20,000 m

**01.04.0020 Unterkonstruktion Wandanschluss erneuern**
*** Bedarfsposition ohne GB
Unterkonstruktion demontieren und neu herstellen
inkl. Dachlatten kürzen zum Einbau einer hinterlegten
Titanzinkkehle.
Primern und mit Multiband und Pavatexband anbinden

Inkl. aller Befestigungsmaterialien
Menge: 8,000 m

**01.04.0030 Wandanschlusschienen**
Wandanschlusschienen zur Fixierung
obersten Abdichtungslage und Schutz
der Dachbahn im Randbereich fachgerecht montieren.
inkl. Versieglung und aller Materialien
Inkl. Unterkonstruktion
Menge: 8,000 m

**01.04.0040 Anschlussblech Wand/ Dach**
Anschluss Fassadenwände an Dach aus
Bleinocken, Breite ca. 300 mm.
inklusive wärmegedämmten Anschluss zur Aufnahme einer
Putzfassade.
Menge: 8,000 m

**01.04.0050 Dachrandabschluss**
Dachrandabschluss
Abschluss am Dachrand mit Aufkantung,
aus Systemkomponenten des Dachsystems einschl.:
- Dachrandabschluss mit Kunststoffabdichtung und
 mit eingeklebtem mehrfach gekantetem Verbundblech
 einschl. Tropfnase

Leistung einschl. Eck- und Endabschlüssen
Menge: 18,000 m

**01.04.0060 Außendachrinne, halbrund, Nenngröße 400**
Außendachrinne aus legiertem Zink DIN EN 988
(Titanzink), vorbewittert im Bereich der Traufe für
geneigte
Dächer,
als Hängedachrinne, DIN 18461,
halbrund, Nenngröße 400,
Werkstoffdicke 0,7 mm,
Nahtausbildung hartgelötet,
einschließlich befestigen mit Rinnenhaltern mit Nase
und Feder, Traufblech, Aufbringen und Befestigen einer
Traufbohle auf den Sparren
als Unterlage des Traufbleches, Höhe ca. 35 cm,
einschließlich Holzschutz gem. DIN 68800.

Leistung einschl. aller Rinneninnen- und Außenwinkel,
Endstücke, Dehnungsausgleiche, Zwischenböden,
Laubfangsiebe.

Ausführung gemäß geltenden DIN-Normen und Regelwerken
insbesondere:
- Richtlinien für Metalldecker (ZVSHK/ZVDH/FVHF)
- DIN EN 612
- DIN 1986-100
- DIN EN 1462

Anschluss an Bestand fachgerecht durchzuführen.
Menge: 10,000 m

**01.04.0070 Rinnenablaufstutzen Zulage Hängedachrinne**
Rinnenablaufstutzen DIN EN 612, schräg,
aus legiertem Zink DIN EN 988 (Titanzink),vorbewittert,

Dicke 0,7 mm, Zuschnittbreite 333 mm,
Regenfallrohr-Nenngröße 100 mm,
für halbrunde Kastenrinnen, einschließlich
Laubfangkorb.
Menge: 1,000 St

**01.04.0080 Regenfallrohr kreisförmig Titanzink Größe 100, vorbewittert**
Regenfallrohr DIN EN 612, kreisförmig,
Nenngröße 100,
aus legiertem Zink DIN EN 988 (Titanzink),
Dicke 0,7 mm, befestigen mit Rohrschellen,
in Putzfassaden.
Menge: 5,000 m

**01.04.0090 Schrägrohr als Zulage Titanzink, vorbewittert**
*** Bedarfsposition ohne GB
Schrägrohr als Zulage,
Länge 600 mm, Nenngröße 100,
aus legiertem Zink DIN EN 988 (Titanzink),
Dicke 0,7 mm.
Menge: 1,000 St

**01.04.0100 Bögen als Zulage Zink**
*** Bedarfsposition ohne GB
liefern und montieren
Menge: 1,000 St

**01.04.0110 Regenstandrohr verzinkter Stahl vorbewittert NG 100**
Regenstandrohr mit Reinigungsöffnung aus
verzinktem Stahl, kreisförmig, Nenngröße 100,
Länge 1,5 m, an Putzfassaden befestigen,
einschl. Anschluß an die Grundleitung.
Menge: 1,000 St

**01.04.0130 Abdichtung Türschwellen**
Abdichten der Türschwellen mit
PMMA-Detailabdichtungsharz inkl. Spezialvies aus
Polyesterfaser (110 g/m2)
Öffnungsbreite bis ca. 1,76m im Bereich der
Eingangstüren
Öffnungsbreite bis ca. 1,01m im Bereich der Eingangstür

Inkl. aller Materialien
Die Abdichtung erfolgt nach Einbau neuer Aluminiumtüren
Menge: 5,000 m

#### Untertitel 01.05 Stundenlohnarbeiten

*Hinweis*
STUNDENLOHNARBEITEN

1. Stundenverrechnungssätze

Vor Ausführung
der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

**01.05.0010 Facharbeiter**
Stundenverrechnungssatz für einen Facharbeiter.
Menge: 5,000 h

**01.05.0020 Helfer/-in**
Stundenverrechnungssatz für einen Helfer.
Menge: 5,000 h

USt %: 19,00
